# Sanierung Forsthaus Woblitz
Angebotsaufforderung (GAEB 90, DA83)
DV-Nummer: P24002
Währung: EUR
Auftraggeber: Landesbetrieb Forst Brandenburg, Abteilung 1, Fachbereich 13

## HLS
Datum: 18.06.26

### Los 0 Gesamtkosten HLS

**0.1 Gesamtkosten HLS**
Menge: 1,000 psch

### Los 1 Heizungsinstallation

#### Titel 1.1 Demontagearbeiten

**1.1.1 Demontage eines Festbrennstoff-Heizkessels (bis 200 kg) -Transport aus dem Gebäude -und umweltgerechte Entsorgung**
Demontage und umweltgerechte Entsorgung
eines Gaskessels (bis 200 kg)
Menge: 1,000 Stck

**1.1.2 desgleichen jedoch Konvektortruhen Baulänge 800-1200mm einschl. Heizkärperventile und Verschraubungen**
Menge: 13,000 Stck

**1.1.3 desgleichen jedoch Kupferrohrleitungen 15-28mm**
Menge: 130,000 lfdm

#### Titel 1.2 Wärmeerzeuger und Zubehör

**1.2.1 Kombinations-Heizkessel für Stückholz und Holzpellets, 17 kW**
Kombinations-Heizkessel für Stückholz und Holzpellets,
17 kW
Lieferung und Montage eines modernen
Kombinations-Heizkessels
für die gleichzeitige oder wechselnde Beheizung mit
Stückholz und Holzpellets.
Allgemein:
- Nennwärmeleistung: 17 kW (beide Betriebsarten),
- Wirkungsgrad = 89 % (Stückholz) / = 90 % (Pellets)
nach EN 303-5,
- Emissionsklasse 5 gemäß EN 303-5,
- Zertifizierung gemäß 1. BImSchV (Stufe 2),
- BLmSchV-Konformität mit CE-Kennzeichnung.

Stückholz-Einheit:
- Vollschamottierte Hochleistungsbrennkammer,
geeignet für Scheitholzlänge bis mind. 50 cm,
- Füllraumvolumen mind. 100 l,
- Primär- und Sekundärluftführung mit automatischer
Regelung,
- Lambdaregelung mit Abgastemperaturüberwachung,
- Drehzahlgeregeltes Saugzuggebläse.
Pellets-Einheit:
- Automatische Zündung, Leistungsaufnahme = 400 W,
- Automatisches Entaschungssystem mit Aschelade,
- Dosierschleuse mit Rückbrandsicherung (100 %),
- Saugturbine für pneumatische Pelletszuführung aus
externem Vorratsbehälter.
Wärmetauscher und Reinigung:
- Wärmetauscher aus Stahl mit Turbulatoreinrichtung,
- Automatische Wärmetauscherreinigung.
Regelung:
- Elektronische Regelung mit Touchbedienung,
- Regelung von mind. 2 Heizkreisen, Brauchwasserladung
und Pufferpumpe serienmäßig,
- Fühlerpaket (Lambdasonde, Sicherheitsthermostat,
Abgastemperatur- und Außentemperaturfühler) im
Lieferumfang,
- Datenschnittstelle für Fernüberwachung (z. B. Modbus
oder herstellereigene App).
Einschließlich Montage, Inbetriebnahme und Einweisung
des Betreibers.
z. B. Fabrikat Hargassner Smart-Duo, KWB Multifire
oder gleichwertig.
Menge: 1,000 St

**1.2.2 Transportieren und Aufstellen des vorstehenden Wärmeerzeugers im Kellergeschoß**
Menge: 1,000 Stck

**1.2.3 Rücklaufanhebungsgruppe**
Rücklaufanhebungsgruppe, anschlussfertig, thermisch
gedämmt, passend zur angebotenen Kesselanlage bis 35
kW.
Lieferumfang: Vollisolierte Armaturengruppe,
motorgesteuerter
Dreiwege-Rücklaufmischer,
Hocheffizienz-Pufferladepumpe,
Absperrventile für Vor- und Rücklauf.
Menge: 1,000 St

#### Titel 1.3 Pelletslager und Zubehör

**1.3.1 Pellets-Gewebesilo (Flex-Tank) ca. 250 x 250 cm, mit**
Pellets-Gewebesilo (Flex-Tank) ca. 250 x 250 cm, mit
automatischem Federnhubsystem zur optimalen
Restentleerung. Aus hochfestem, antistatischem und
staubdichtem Filtergewebe, getragen durch ein stabiles
Stahlrohrgestell. Inklusive integrierter Absaugpfanne
ohne
eigenen Motor (Sauganschlüsse für Pellets- und
Retourluft).
Abmessungen ca. 2,58 x 2,58 m, Füllgewicht je nach
Aufstellhöhe ca. 5,6 bis 7,6 t.
z. B. Fabrikat Hargassner Flex-Tank, ÖkoFEN, Biopellet
oder
gleichwertig.
Menge: 1,000 St

**1.3.2 Einblasstutzen gerade 100x500mm A-Kupplung mit belüftetem Deckel**
Menge: 1,000 Set

**1.3.3 Saugschlauch-Bogen DM50x90 inkl. 2 Stk. Schraubklemmen**
Menge: 2,000 Set

**1.3.4 Saugschlauch-Rolle 10lfm, hohe Verschleißschicht (rot/grau)**
Menge: 1,000 St

#### Titel 1.4 Behälter und Gefäße

**1.4.1 Schicht-Puffer SP 1000 für Frischwassers station,Hargassner-Speichersystem oder gleichwertig**
Schicht-Puffer SP 1000 für
Frischwasserstation,Hargassner-Speichersystem (oder
gleichwertig)
Vorbereitete Anschluss- &
Montageposition für
Hargassner-Frischwasserstation FWS35
oder FWS50.
Perfekte Anschlusspositionen für
Hargassner-Regel+Hydrauliksysteme: 2 x
90°
versetzte Anschlussreihen mit je 4 Stk.
Anschlussmuffen 6/4""IG, mit
Rücklaufschichtblech, 1 x
Entlüftungsmuffe oben 5/4""IG, 3 Stk.
Fühlerleisten zur
einfachen und optimalen
Fühlerpositionierung, ideal geeignet
zur
Parallelschaltung mehrerer
Pufferspeicher, hochwertige
Faservlies-Isolierung 120
mm (auf 100mm komprimiert), stabiler
Hartmantel silbergrau mit
Aluminium-Hakenleiste, Muffenisolierung
serienmäßig, Bodenisolierung,
Brandschutzklasse B2, entspricht den
EU-Anforderungen 2016-Energie-Label "C"
Menge: 1,000 St

**1.4.2 Schicht-Pufferspeicher SP 1000ohne Isolierung**
Schicht-Pufferspeicher SP 1000 ohne Isolierung z. B.
Hargassner-Speichersystem oder gleichwertig
Perfekte Anschlusspositionen für
Hargassner-Regel+Hydrauliksysteme: 2 x
90
versetzte Anschlussreihen mit je 4 Stk.
Anschlussmuffen 6/4"IG, mit
Rücklaufschichtblech, 1 x
Entlüftungsmuffe oben 5/4"IG, 3 Stk.
Fühlerleisten zur
einfachen und optimalen
Fühlerpositionierung, ideal geeignet zur
Parallelschaltung mehrerer
Pufferspeicher, ohne Isolierung,
Menge: 1,000 St

**1.4.3 Hochwertige Faservlies-Isolierung für Pufferspeicher 1000 l,**
Hochwertige Faservlies-Isolierung für Pufferspeicher
1000 l,
Dicke 160 mm auf 140 mm komprimiert,
Energieeffizienzklasse B, Brandschutzklasse B2, mit
stabiler
Hartmantel-Ummantelung silbergrau, z.B. passend zu
Hargassner-Speichersystem oder gleichwertig.
Menge: 1,000 St

**1.4.4 Frischwasserstation 35 l/min mit Zirkulationspumpe, zur Wandmontage**
Frischwasserstation 35 l/min mit Zirkulationspumpe, zur
Wandmontage
Lieferung und Montage einer Frischwasserstation zur
hygienischen
Trinkwassererwärmung im Durchflussprinzip in
Verbindung mit
dem Pufferspeicher.
Mindestanforderungen:
- Trinkwarmwasser-Leistung: mind. 35 l/min bei 60 °C
Puffertemperatur / 45 °C Zapftemperatur,
- Plattenplattenwärmetauscher aus Edelstahl 1.4401,
edelstahlgelötet,
- Integrierte Hocheffizienz-Primärpumpe
(ECM-Technologie),
- Integrierte Zirkulationspumpe,
- Sicherheitsventil 10 bar mit Ablaufschlauch,
- Anschlüsse: DN 20, Rohr Edelstahl 1.4404,
- Montage senkrecht an Wand oder am Pufferspeicher,
- Regelung über angebotene Kesselregelung oder
eigenständige Steuereinheit,
- Konform mit DIN DVGW, Heizungswasser nach VDI 2035,
- Kaltwasserhärte 615 °dH,
- CE-Kennzeichnung,
- Lieferung inkl. Frischwassertemperaturfühler und
Befestigungsmaterial.
z. B. Fabrikat Hargassner FWS-35, Reflex Exvoid FW,
Viessmann Vitocell oder gleichwertig.
Menge: 1,000 St

**1.4.5 Membran-Druckausdehnungsgefäß 200 l, 6 bar**
Membran-Druckausdehnungsgefäß 200 l, 6 bar
Lieferung und Montage eines stehenden
Membran-Druckausdehnungsgefäßes für
geschlossene Heizungsanlagen.
Mindestanforderungen:
- Nennvolumen: 200 l,
- Max. Betriebsdruck: 6 bar,
- Max. Systemtemperatur: 120 °C,
- Max. Betriebstemperatur Membrane: 70 °C,
- Gefäß konstruiert und gefertigt nach [DIN EN 13831],
- Zulassung gemäß Druckgeräterichtlinie 2014/68/EU,
- Nicht tauschbare Halbmembran nach [DIN EN 13831],
- Epoxidharzbeschichtung innen,
- Geeignet für Frostschutzmittelzusatz auf Glykolbasis
bis 50 %,
- Gewindeanschluss R 1½",
- Stehende Ausführung ab 35 l.
z. B. Fabrikat Reflex N, Flamco Flexson, Varem oder
gleichwertig.
Menge: 1,000 ST

**1.4.6 Kappenventil 1" i/i mit Entleerung für Gefässe ab 80 Liter**
Kappenventil 1" i/i mit Entleerung
für Gefässe ab 80 Liter
Kappenventil Für Membran-
Druckausdehnungsgefäße in geschlossenen
Heizungs- und Kühlwasseranlagen. Mit
einer gegen unbeabsichtigtes Schließen
gesicherten Absperrung und einer
Entleerung gemäß DIN EN 12828.
Typ: SU G 1  x 1
Betriebstemperatur: 120  C
Max. zul. Betriebsüberdruck: 10 bar
Betriebsüberdruck: 10 bar
Anschluss WBI: R 1
Gewicht: 0.57 KGM
Menge: 1,000 ST

#### Titel 1.5 Abgasanlage und Zubehör

**1.5.1 Verbindungsleitungs-Paket DN 130 für raumluftabhängigen**
Verbindungsleitungs-Paket DN 130 für raumluftabhängigen
Betrieb, einwandig aus Edelstahl, mit CE-Kennzeichnung
nach
DIN EN 1856-2, z.B. Fabrikat Hargassner NiroLine EW06
oder
gleichwertig
Menge: 1,000 St

**1.5.2 Schornstein-Grundpaket 130x0.6mm 6 m Paket**
Schornstein-Grundpaket
130x0.6mm  6 m Paket
Inhalt: 1xSchachtabdeckung mit
Kragenblech SAK, 1xBefestigungsset für
SAK BF, 1xEndrohr ER,
4xLängenelemente 1000, 1xLängenelement
500, 1xLängenelement 333,
1xDistanzhalter HZ, 1xSchlaufe S,
1xFeuerungsanschluss,zweiteilig FZ,
1xKondensatführung KF, 1xPrüföffnung,
ohne Deckel P, 1xDeckel für
Prüföffnung T200, 1xKamintür T2P,
1xKondensatablauf K,
1xK-Rohrverlängerung RV,
1xKondensatuntersatz KU, sowie
1xZubehörbeutel mit Montagehinweisen,
Anlagenkennzeichnung, Schlüssel für
Kamintür
z. B. Fabrikat Schiedel Unitec, Jeremias EW-FU,
Selkirk Ultra oder gleichwertig.
Menge: 1,000 ST

**1.5.3 Längenelement DN 130, einwandig, Edelstahl, Länge 1.000 mm, Zulage**
Längenelement DN 130, einwandig, Edelstahl,
Länge 1.000 mm, Zulage
Lieferung und Montage zusätzlicher Längenelemente DN
130,
Wanddicke 0,6 mm, Baulänge 1.000 mm (nutzbare
Einschublänge ca. 937 mm),
feuchteunempfindlich, steckfähig für Unter- oder
Überdruckbetrieb,
CE-Kennzeichnung nach [DIN EN 1856-1].
z. B. Fabrikat Schiedel Unitec, Jeremias EW-FU,
Selkirk oder gleichwertig.
Menge: 4,000 ST

#### Titel 1.6 Rohrleitungen und Armaturen

**1.6.1 Pressfitting-C-Stahlrohr verzinkt 15 mm in Stangen a 6m Mapress**
Pressfitting-C-Stahlrohr verzinkt 15 mm
in Stangen a 6m Mapress
Eigenschaften
Außen verzinkt
Technische Eigenschaften
Werkstoff: Stahl unlegiert 1,0034 E195
(DIN EN 10305)
Oberflächenrauheit 10 Mikrom.
Wärmeausdehnung (mm/(m K)): 0,012
mm/(m K)
Wärmeleitfähigkeit Rohr (W/(m K)): 60
W/(m K)
Spezifische Wärmekapazität (J/(kg K)):
500 J/(kg K)
d, D / Außendurchmesser (mm): 15 mm
di, D / Innendurchmesser (mm): 12,6 mm
s / Wanddicke (mm): 1,2 mm
L / Länge (m): 6 m
DN / Nennweite: 12
Menge: 26,000 M

**1.6.2 desgleichen jedoch 18mm**
Pressfitting-C-Stahlrohr verzinkt 18 mm
in Stangen a 6m Mapress
Eigenschaften
Außen verzinkt
Technische Eigenschaften
Werkstoff: Stahl unlegiert 1,0034 E195
(DIN EN 10305)
Oberflächenrauheit 10 Mikrom.
Wärmeausdehnung (mm/(m K)): 0,012
mm/(m K)
Wärmeleitfähigkeit Rohr (W/(m K)): 60
W/(m K)
Spezifische Wärmekapazität (J/(kg K)):
500 J/(kg K)
d, D / Außendurchmesser (mm): 18 mm
di, D / Innendurchmesser (mm): 15,6 mm
s / Wanddicke (mm): 1,2 mm
L / Länge (m): 6 m
DN / Nennweite: 15
Menge: 24,000 M

**1.6.3 desgleichen jedoch 22 mm**
Pressfitting-C-Stahlrohr verzinkt 22 mm
in Stangen a 6m Mapress
Eigenschaften
Außen verzinkt
Technische Eigenschaften
Werkstoff: Stahl unlegiert 1,0034 E195
(DIN EN 10305)
Oberflächenrauheit 10 Mikrom.
Wärmeausdehnung (mm/(m K)): 0,012
mm/(m K)
Wärmeleitfähigkeit Rohr (W/(m K)): 60
W/(m K)
Spezifische Wärmekapazität (J/(kg K)):
500 J/(kg K)
d, D / Außendurchmesser (mm): 22 mm
di, D / Innendurchmesser (mm): 19 mm
s / Wanddicke (mm): 1,5 mm
L / Länge (m): 6 m
DN / Nennweite: 20
Menge: 42,000 M

**1.6.4 desgleichen jedoch 28 mm**
Pressfitting-C-Stahlrohr verzinkt 28 mm
in Stangen a 6m Mapress
Eigenschaften
Außen verzinkt
Technische Eigenschaften
Werkstoff: Stahl unlegiert 1,0034 E195
(DIN EN 10305)
Oberflächenrauheit 10 Mikrom.
Wärmeausdehnung (mm/(m K)): 0,012
mm/(m K)
Wärmeleitfähigkeit Rohr (W/(m K)): 60
W/(m K)
Spezifische Wärmekapazität (J/(kg K)):
500 J/(kg K)
d, D / Außendurchmesser (mm): 28 mm
di, D / Innendurchmesser (mm): 25 mm
s / Wanddicke (mm): 1,5 mm
L / Länge (m): 6 m
DN / Nennweite: 25
Menge: 48,000 M

**1.6.5 Aufschlag für die vorstehenden Rohrpositionen für Form- und Verbindungsstücke sowie Befestigungsmaterial**
*** Zuschlagsposition

**1.6.6 Heizkreispumpengruppe DN 25, gemischt, vollisoliert**
Heizkreispumpengruppe DN 25, gemischt, vollisoliert
Lieferung und Montage einer vollständigen,
vormontierten und druckgeprüften
 Heizkreis-Pumpengruppe für einen gemischten Heizkreis.
Mindestanforderungen:
- Nennweite: DN 25,
- Hocheffizienz-Umwälzpumpe (ECM-Technologie) nach
ErP-Richtlinie 2009/125/EG,
- Motorgesteuerter 3-Wege-Mischer mit Stellmotor 230 V
/ 50 Hz, Drehmoment = 8 Nm,
- Kugelhähne auf Vor- und Rücklauf mit integrierten
Thermometern,
- Schwerkraftbremse im Rücklauf,
- Vollständige EPP-Funktionsisolierung mit freiem
Zugang zum Pumpenkopf,
- Flachdichtende Anschlüsse,
- Elektrisch vorkonfektioniert, Anschlussstecker
kompatibel mit angebotener Kesselregelung,
- Einzelmontage an Wand oder Pufferspeicher möglich.
z. B. Fabrikat Hargassner, Oventrop Regumat, Grundfos
Alphagroup oder gleichwertig.
Menge: 1,000 St

**1.6.7 Thermische Ablaufsicherung 95 C, Ventil 3/4", TH 1/2"x152mm**
Menge: 1,000 St

**1.6.8 Sicherheitsgruppe bis 50kWManometer, Sc hnellentlüfter &3bar Sicherheitsventil**
Menge: 1,000 St

**1.6.9 Heizungs-Füll-Block SoluTECH HF Cillit Anschlussgrösse 1/2" (oder gleichwertig)**
Heizungs-Füll-Block SoluTECH HF Cillit
Anschlussgrösse 1/2"
Cillit Solutech HF
Fabrikat: BWT
Cillit Solutech HF besteht aus einem
Systemtrenner, Druckminderer und Ab-
sperrkugelhähnen und dient zum sicheren
und normgerechten Anschluss der Heizungsinstallation an die Trinkwasserversorgung. Durch den eingebauten Systemtrenner und Druckminderer darf die
Heizungsinstallation fix mit der Trinkwasserinstallation installiert werden.
Dadurch kann die Heizungsanlage jederzeit einfach nachgefüllt werden.
Der Cillit Solutech HF kann gemäß
DIN EN 1717 durch Schlauch- oder Rohrleitung ständig mit der Trinkwasserleitung verbunden werden (KTW Zulassung
für Schlauch erforderlich).
Technische Daten:
Betriebstemperatur  max.  65  C
Vordruck  max. 10,0
barAnschlussnennweite  1/2 "
Einbaulänge  220 mm
Gesamthöhe  236 mm EAN-
Code  4050808519514
Bestell-Nr.  51951

Oder gleichwertig.
Menge: 1,000 ST

**1.6.10 Heizungs-Enthärter-Station SoluTECH ES Cillit o.Kartusche (oder gleichwertig)**
Heizungs-Enthärter-Station SoluTECH ES
Cillit o.Kartusche
Cillit Solutech ES besteht aus einem
Wasserzähler, einer Andockstelle für
Optional erhältliche Enthärtungspartrone
(Cillit Solutech HC/Härte-Reduzierenden-
Cartridge) bzw. Entsalzungspatrone (SC),
einem integrierten Absperrkugelhahn und
einer Bügelwasser-Zapfstelle (Achtung:
kein Trinkwasser!).
Sie dient zum Enthärten/Entsalzen und
zum Erfassen der Spül-, Füll- und Nachfüllmengen. Cillit Solutech HF arbeitet
entweder mit der Cillit Solutech HC/
Härte-Reduzierenden-Cartridge nach dem
Ionentauscherprinzip (ersetzt die im
Wasser befindlichen Erdalkalien wie
Calcium und Magnesium durch Natriumionen)oder mit der Cillit Solutech SC/
Salze-Reduzierenden-Cartridge (nicht nur
Kalk, sondern auch korrosionsverursach-
Ende Wasserinhaltsstoffe werden reduziert). Die salzarme Fahrweise ohne Zu-
satzstoffe ist zu bevorzugen.
Durch den eingebauten elektrischen
Wasserzähler mit "Smart"-Operation
können die Spül-, Füll- und Nachfüllmenge jederzeit abgelesen werden.
Lieferumfang:
- Wasserzähler eingangsseitig mit digitalem Display und Elektronik zur Einstellung von Wasserdaten und Kontrolle
der Kartuschenkapazität.
- Entlüftungs- bzw. Entnahmeventil:
Bügelwasser-Zapfstelle (kein Trinkwasser!)
- Absperrkugelhahn ausgangsseitig
- Dämmschale
- Blindstopfen/Spülstopfen
Technische Daten:
Vordruck max.  4,0  bar
Anschlussnennweite  1/2  "
Kvs-Wert  0,45  bar
Bestell-Nr.  51952

oder gleichwertig
Menge: 1,000 ST

**1.6.11 Härte-Reduzierende-Kartusche zur Heizwasseraufbereitung**
Härte-Reduzierende-Kartusche zur Heizwasseraufbereitung
nach VDI 2035, für Anlagen bis ca. 300 l, Kapazität
bis 6
m³x°dH, z.B. Fabrikat Cillit SoluTECH HC-S small oder
gleichwertig
Menge: 1,000 ST

**1.6.12 Kombinierter Luft- und Schlammabscheider DN 25, mit**
Kombinierter Luft- und Schlammabscheider DN 25, mit
Neodym-Magnetabscheider, Gehäuse aus
Hightech-Kunststoff,
für Temperaturen bis 120°C und Betriebsüberdruck bis
10 bar,
inkl. EPP-Wärmedämmung,
inkl. Isolierung.
Kompakter Luft- und Schlammabscheider
für Heizungs- und Kühlanlagen.
Innovative Konstruktion mit besonders
starken Neodym-Magneten zum Auffangen
von magnetischen Schmutzteilchen.
Ermöglicht 60 % bessere Ergebnisse als
konventionelle Luft- und Schlammabscheider bei gleichzeitiger Minimierung
des Strömungswiderstands.
Einsetzbar für Temperaturen bis 120 Gr.C
und einem Betriebsüberdruck bis 10 bar.
Für Frostschutzmittelzusatz auf Glykolbasis bis 50% geeignet.
Durch drehbaren Anschluss für alle
Leitungsverläufe anwendbar.
Entlüfter und Ablauf in Messing,
Grundkörper aus Hightech-Kunststoff.
Komplett mit EPP Wärmeschutzisolierung.
Kompakte Abmessungen, geringes Gewicht.
Anschluss: Rp 1 (DN25)
Baulänge: 106mm
z.B. Fabrikat Flamco Flamcovent Clean Smart EcoPlus
oder
gleichwertig
Menge: 1,000 ST

**1.6.13 KFE-Kugelhahn DN 15, Gehäuse Messing vernickelt,**
KFE-Kugelhahn DN 15, Gehäuse Messing vernickelt,
selbstdichtend, mit Schlauchtülle und Kappe, für
Heizungsanlagen geeignet, z.B. Fabrikat TRINNITY oder
gleichwertig.
Menge: 4,000 ST

**1.6.14 Automatischer Schwimmerentlüfter DN 15, Gehäuse Messing,**
Automatischer Schwimmerentlüfter DN 15, Gehäuse
Messing,
mit fertig eingedichteter Absperreinrichtung, max.
Betriebsüberdruck 10 bar, temperaturbeständig bis
120°C, z.B.
Fabrikat Flamco Flexvent oder gleichwertig
Menge: 4,000 Stck

**1.6.15 Bimetall-Thermometer 1/2" x 160mm Gehaeuse 100mm 0-120Grad**
Menge: 2,000 ST

#### Titel 1.7 Heizflächen und Zubehör

**1.7.1 Ventil-Kompaktheizkörper zweilagig mit einem Konvektor, BH**
Ventil-Kompaktheizkörper zweilagig mit einem
Konvektor, BH
600mm BL 520mm BT 80mm, Wärmeleistung 570 W bei
70/55/20°C nach DIN EN 442, Betriebsdruck 10 bar, ohne
Aufhängelaschen, z.B. Fabrikat COSMO Profil Ventil Typ
21
oder gleichwertig
Menge: 1,000 ST

**1.7.2 Ventil-Kompaktheizkörper zweilagig mit zwei Konvektoren, BH**
Ventil-Kompaktheizkörper zweilagig mit zwei
Konvektoren, BH
600mm BL 920mm BT 105mm, Wärmeleistung 1267 W bei
70/55/20°C nach DIN EN 442, Betriebsdruck 10 bar, ohne
Aufhängelaschen, z.B. Fabrikat COSMO Profil Ventil Typ
22
oder gleichwertig
Menge: 5,000 ST

**1.7.3 Ventil-Kompaktheizkörper zweilagig mit zwei Konvektoren, BH**
Ventil-Kompaktheizkörper zweilagig mit zwei
Konvektoren, BH
600mm BL 1200mm BT 105mm, Wärmeleistung nach DIN EN
442, Betriebsdruck 10 bar, ohne Aufhängelaschen, z.B.
Fabrikat COSMO Profil Ventil Typ 22 oder gleichwertig
Menge: 3,000 ST

**1.7.4 Ventil-Kompaktheizkörper zweilagig mit einem Konvektor,**
Ventil-Kompaktheizkörper zweilagig mit einem Konvektor,
schmale Ausführung,
aus kaltgewalztem Stahlblech nach EN 442-1,
BH 600mm BL 2400mm BT 80mm,
geeignet für Einrohr- und Zweirohranlagen, drehbar
durch
fehlende Aufhängelaschen,
Entleerungsstopfen 1/2", Entlüftungsstopfen 1/2"
verdrehbar,
Blindstopfen 1/2" selbstdichtend werkseitig
eingedichtet,
eingebaute Ventilgarnitur mit voreinstellbarem
Ventileinsatz kv
0,13-0,72,
obere Abdeckung und zwei geschlossene Seitenteile
verzinkt,
ohne Thermostatkopf, für Thermostatköpfe Fabrikat
COSMO,
Danfoss RA2000/RAW, Oventrop UNI-LD und Heimeier-VK
geeignet,
Wärmeleistung geprüft nach DIN EN 442,
bei 70/55/20°C = 2631 W, bei 55/45/20°C = 1669 W,
Betriebsdruck 10 bar, Prüfdruck 13 bar,
Betriebstemperatur
110°C,
Anschlüsse 4x DN 15 (1/2") IG und 2x DN 20 (3/4") AG
unten,
Nabenabstand 50mm,
Zweischichtlackierung nach DIN 55900, Farbe
verkehrsweiß
RAL 9016,
Herstellung nach EN-ISO 9001, Bauausführung entspricht
BAGUV-Richtlinien,
z.B. Fabrikat COSMO Profil Ventil Typ 21 oder
gleichwertig
Menge: 1,000 ST

**1.7.5 Bad- und Designheizkörper, Mittenanschluss,**
Bad- und Designheizkörper, Mittenanschluss,
BH 1764mm BL 750mm BT 77-99mm verstellbar,
Rundrohrheizkörper mit horizontalen Heizrohren,
Wärmeleistung geprüft nach EN 442: 929 W bei
70/55/20°C,
615 W bei 55/45/20°C,
für Elektroheizelement geeignet, E-Heizstab 600 W,
Betriebsüberdruck 10 bar, Prüfüberdruck 13 bar,
Betriebstemperatur 110°C,
Anschlüsse 4x DN 15 (G 1/2) IG und 2x DN 15 (G 1/2) AG,
Nabenabstand 50mm,
2-Schicht-Lackierung nach DIN 55900, Farbe verkehrsweiß
RAL 9016,
inkl. Entlüftungsstopfen G 1/2 selbstdichtend drehbar,
3x
Blindstopfen G 1/2 selbstdichtend,
inkl. Wandbefestigungsset und Montagehilfe,
z.B. Fabrikat COSMO Standard-M oder gleichwertig
Menge: 1,000 ST

**1.7.6 desgleichen jedoch: Bad-u. Designheizkörper Standard 1764x750mm o.Vent.NA50 RAL9016**
Bad- und Designheizkörper, Mittenanschluss,
BH 1764mm BL 750mm BT 77-99mm verstellbar,
Rundrohrheizkörper mit horizontalen Heizrohren,
Wärmeleistung geprüft nach EN 442: 929 W bei
70/55/20°C,
615 W bei 55/45/20°C,
für Elektroheizelement geeignet, E-Heizstab 600 W,
Betriebsüberdruck 10 bar, Prüfüberdruck 13 bar,
Betriebstemperatur 110°C,
Anschlüsse 4x DN 15 (G 1/2) IG und 2x DN 15 (G 1/2) AG,
Nabenabstand 50mm,
2-Schicht-Lackierung nach DIN 55900, Farbe verkehrsweiß
RAL 9016,
inkl. Entlüftungsstopfen G 1/2 selbstdichtend drehbar,
3x
Blindstopfen G 1/2 selbstdichtend,
inkl. Wandbefestigungsset und Montagehilfe,
z.B. Fabrikat COSMO Standard-M oder gleichwertig
Menge: 1,000 ST

**1.7.7 Bad- und Designheizkörper, Mittenanschluss,**
Bad- und Designheizkörper, Mittenanschluss,
BH 1764mm BL 750mm BT 77-99mm verstellbar,
Rundrohrheizkörper mit horizontalen Heizrohren,
Wärmeleistung geprüft nach EN 442: 929 W bei
70/55/20°C,
615 W bei 55/45/20°C,
für Elektroheizelement geeignet, E-Heizstab 600 W,
Betriebsüberdruck 10 bar, Prüfüberdruck 13 bar,
Betriebstemperatur 110°C,
Anschlüsse 4x DN 15 (G 1/2) IG und 2x DN 15 (G 1/2) AG,
Nabenabstand 50mm,
2-Schicht-Lackierung nach DIN 55900, Farbe verkehrsweiß
RAL 9016,
inkl. Entlüftungsstopfen G 1/2 selbstdichtend drehbar,
3x
Blindstopfen G 1/2 selbstdichtend,
inkl. Wandbefestigungsset und Montagehilfe,
z.B. Fabrikat COSMO Standard-M oder gleichwertig
Menge: 2,000 ST

**1.7.8 Schnellmontage-Konsolen für Ventil-Kompaktheizkörper BH**
Schnellmontage-Konsolen für Ventil-Kompaktheizkörper BH
600mm, zur Montage über Gitter oder auf Leichtbauwand,
z.B.
Fabrikat COSMO oder gleichwertig
Menge: 13,000 SA

**1.7.9 Zweirohr-Hahnblock DN 20, Durchgangsform, Achsabstand**
Zweirohr-Hahnblock DN 20, Durchgangsform, Achsabstand
50mm, heizkörperseitig G 3/4", rohrseitig 3/4"
Eurokonus, mit
Kugel-Absperrventil, Gehäuse Messing vernickelt, z.B.
Fabrikat
COSMO oder gleichwertig
Menge: 11,000 ST

**1.7.10 Anschluss-Set A 15mm f.Kupfer-/Weichstahlrohr u.Edelstahlrohr**
Anschluss-Set 15mm
f.Kupfer-/Weichstahlrohr u.Edelstahlrohr
Das Set enthält zwei Stück
Klemmverschraubungen mit der
überlegenen 2-Stufen Technologie
(Dichten - Klemmen). Keine
Drehmomentvorgaben, schonende
Rohrverbindung ohne Deformierung des
Anschlussrohres, lösbare Verbindung.
Für Kupferrohre (blank, vernickelt) nach
DIN EN 1057, C-Stahlrohre (blank,
verzinkt) nach DIN EN 10305 und
Edelstahlrohre nach DIN EN 10312,
passend für 3/4 Eurokonus nach DIN EN
16313, elastisch dichtend. Verlängerter
Klemmring für hohe Auszugskräfte, keine
Stützhülsen erforderlich, Rippenmutter
(Pressmessing vernickelt) mit Schlüssel
SW 30 bis zum Anschlag anziehen.
Einsatzbereich:
Warmwasser-Heizungsanlagen, max. Druck:
10 bar, max. Temp.:
Dauerbetriebstemperatur: 110 Grad C,
kurzzeitig: 130 Grad C.
z. B. Fabrikat Simplex A 11,
Oventrop, Watts oder gleichwertig.
Menge: 26,000 SA

**1.7.11 Thermostatkopf mit Nullstellung, flüssigkeitsgefüllt, Klemmanschluss**
Thermostatkopf mit Nullstellung, flüssigkeitsgefüllt,
Klemmanschluss
Lieferung und Montage von Thermostatköpfen für die
unter
Pos. 1.7.11.7.4 angebotenen Heizkörper-Ventileinsätze.
Mindestanforderungen:
- Flüssigkeitsgefülltes Wellrohrelement
(Flüssigfühler),
- Sollwertbereich: ca. 728 °C,
- Mit Nullstellung (Frostschutzposition),
- Integrierter Frostschutz,
- Verdeckte Begrenzungselemente zur Sollwertblockierung
(Einbruchschutz/Kindersicherung),
- Schnapp- bzw. Klemmanschluss, kompatibel mit dem
angebotenen Ventileinsatz,
- Gehäuse: schlagfester Kunststoff, weiß (RAL 9016),
- Abmessungen ca. H 100 × B 60 × T 60 mm.
z. B. Fabrikat COSMO, Danfoss RA2000, Oventrop Uni-LD,
Heimeier oder gleichwertig.
Menge: 11,000 Stck

#### Titel 1.8 Rohrwärmedämmung

**1.8.1 Mineralwolle Rohrdämmung 100 % bis DN 25 mit Isogenopak Ummantelung**
Menge: 80,000 mtr.

**1.8.2 Isolierschlauch aus Synth. Kautschuck 50% nach EnEV bis DN 25**
Menge: 15,000 mtr.

#### Titel 1.9 Sonstige Leistungen

**1.9.1 Kernbohrungen bis 80mm durch eine Betondecke bis 30cm Bohrtiefe**
Menge: 10,000 Stck

**1.9.2 desgleichen jedoch bis 80mm durch Kellerinnenwände bis 240mm**
Menge: 10,000 Stck

**1.9.3 Rohrleitungskennzeichnung**
Rohrleitungskennzeichnung
durch dauerhafte Klebefolien mit Richtungspfeil und
Medienbezeichnung, farbig
Menge: 5,000 St

**1.9.4 Profilstahlkonstruktionen und Befestigungsmaterialien**
Als verzinkte Tragkonstruktion aus Profilstahl oder
Abhängern,
zur Auflage bzw. Aufhängung von Rohrleitungen und
Einbaugegenständen
(für alle Positionen dieser Leistungsbeschreibung),
einschl. Gewindestangen und Befestigungsschrauben mit
zugelassenen Dübeln,
mit schalldämmender Zwischenlage aus Profilgummiband
zur
schalltechnischen Entkoppelung der Anlagenteile vom
Baukörper (mit Schallschutznachweis),
einschl. der erforderlichen Bohrungen in Wänden und
Decken
aus Stahlbeton oder Fertigteilen.

Die Abrechnung erfolgt nur über Einzelnachweis.
Menge: 10,000 kg

**1.9.5 Füllen und Druckprobe der Anlage einschl.erstellen eines Druckprotokolls**
Menge: 1,000 Stck

**1.9.6 Komplette Elektroinstallation des Wärmeerzeugers ab einer vorhandenen 230V Zuleitung im Heizraum**
Menge: 1,000 Stck

**1.9.7 Baustelleneinrichtung**
Baustelleneinrichtung
Vorhalten der Baustelleneinrichtung für sämtliche in
der
Leistungsbeschreibung aufgeführten Leistungen
Menge: 1,000 Psch

**1.9.8 Übergabedokumentation**
Übergabedokumentation bestehend aus:
- Bedienungsanweisung (Inbetriebnahme, Betrieb,
Außerbetriebnahme) für alle Anlagenteile sowie der
Gesamtanlage,
- Herstellerlisten für alle eingebauten Einbauteile,
- vom Nutzer unterschriebene Einweisungsprotokolle,
- Prüfprotokolle,
- Netzleitungsplan
- Aufstellung der erforderlich  periodisch
wiederkehrenden
Revisions- und Kontrollfristen,
- Einstufung der Druckgefäße gemäß Anhang II der
Druckgeräterichtlinie 97/23/EG.

Die gesamte vorbeschriebene Dokumentation ist zu
digitalisieren und auf einem Datenträger nach Wahl des
AN
abzugeben.
Menge: 1,000 Satz

**1.9.9 Meister/Obermonteur**
*** Bedarfsposition ohne GB
Menge: 8,000 h

**1.9.10 Facharbeiter**
*** Bedarfsposition ohne GB
Menge: 8,000 h

**1.9.11 Fachhelfer**
*** Bedarfsposition ohne GB
Menge: 8,000 h

### Los 2 Sanitärinstallation

#### Titel 2.1 Demontagearbeiten

**2.1.1 Demontage sanitäre Sanitärobjekt 2 Stück Waschtischanlage einschl. Sifon,WT-Armatur und Eckventile 2 Stück stehende WC-Anlage einschl. Spülkasten 1 Stück Duschanlage best. aus Duschwanne, Wannenträger, Duschabtrennung, Duscharmatur und Brausegarnitur 2 Stück Wannenanlage best. aus Badewanne BL bis 1800mm, Wannenträger, Wannearmatur 2 Stück Spühelenanschlüsse -Transport aus dem Gebäude -und umweltgerechte Entsorgung**
Menge: 1,000 Stck

**2.1.2 desgleichen jedoch Kunststoff HT- Abwasserleitungen DN 50-100**
Menge: 35,000 lfdm

**2.1.3 desgleichen jedoch Trinkwasserleitungen best. aus Kupferrohrleitungen 15-28mm**
Menge: 70,000 lfdm

#### Titel 2.2 Abwasser Rohrleitungen

**2.2.1 Schallgedämmtes Abwasserrohr DN 50, Länge 1.000 mm mit 1 Muffe**
Schallgedämmtes Abwasserrohr DN 50, Länge 1.000 mm
Liefern und Einbauen von schallgedämmten Abwasserrohren
für Abwasserleitungen innerhalb von
Gebäuden nach DIN EN 12056 und DIN 1986-100.
Anforderungen:
- Werkstoff: mineralstoffverstärktes Polypropylen
(PP-MD) oder
gleichwertiger schalloptimierteer
Kunststoffwerkstoff
- Schalloptimiert, Schalldämmwert nach DIN 4109
nachzuweisen
- Steckmuffen-System mit werkseitig eingelegten
Lippendichtringen
- Montagetemperaturbereich: -10 °C bis +40 °C
- Wärmeausdehnung: = 0,08 mm/(m·K)
- Nennweite: DN 50
- Außendurchmesser: 50 mm
- Innendurchmesser: = 46 mm
- Wanddicke: = 2, mm
- Länge je Stange: 1.000 mm
- A2 / lichte Querschnittfläche (cm2):
16,6 cm2
- Bauaufsichtliche Zulassung / allgemeines
bauaufsichtliches
Prüfzeugnis (abP) oder europäische
Zulassung vorhanden.
Menge: 18,000 lfdm

**2.2.2 Schallgedämmtes Abwasserrohr DN 75, Länge 1.000mm mit 1 Muffe**
Liefern und Einbauen von schallgedämmten
Abwasserrohren für Abwasserleitungen innerhalb von
Gebäuden nach DIN EN 12056 und DIN 1986-100.
Anforderungen:
- Werkstoff: mineralstoffverstärktes Polypropylen
(PP-MD) oder gleichwertiger schalloptimierteer
Kunststoffwerkstoff
- Schalloptimiert, Schalldämmwert nach DIN 4109
nachzuweisen
- Steckmuffen-System mit werkseitig eingelegten
Lippendichtringen
- Montagetemperaturbereich: -10 °C bis +40 °C
- Wärmeausdehnung: = 0,08 mm/(m·K)
- Nennweite: DN 75 (DN 70)
- Außendurchmesser: 75 mm
- Innendurchmesser: = 69 mm
- Wanddicke: = 2,6 mm
- Länge je Stange: 1.000 mm
- A2 / lichte Querschnittfläche (cm2):
38,3 cm2

z. B. Geberit Silent-PP Rohr mit Muffe oder gleichwerig
Menge: 6,000 ST

**2.2.3 Schallgedämmtes Abwasserrohr DN 110, Länge 1.000mm mit 1 Muffe**
Liefern und Einbauen von schallgedämmten Abwasserrohren
für Abwasserleitungen innerhalb von
Gebäuden nach DIN EN 12056 und DIN 1986-100.
Anforderungen:
- Werkstoff: mineralstoffverstärktes Polypropylen
(PP-MD) oder gleichwertiger schalloptimierteer
Kunststoffwerkstoff
- Schalloptimiert, Schalldämmwert nach **DIN 4109**
nachzuweisen
- Steckmuffen-System mit werkseitig eingelegten
Lippendichtringen
- Montagetemperaturbereich: -10 °C bis +40 °C
- Wärmeausdehnung: = 0,08 mm/(m·K)
- Nennweite: DN 110 (DN 100)
- Außendurchmesser: 110 mm
- Innendurchmesser: = 102 mm
- Wanddicke: = 3,6 mm
- Länge je Stange: 1.000 mm
- A2 / lichte Querschnittfläche (cm2):
83 cm2
z. B. Silent PP Rohr DN 110 mit 1 Muffe
Länge 1000mm; GeberitGeberit Silent-PP Rohr mit Muffe
oder
gleichwertig.
Menge: 15,000 ST

**2.2.4 Bogen 45° DN 50, schalloptimiertes Abwasserrohr aus PP-MD,**
Bogen 45° DN 50, schalloptimiertes Abwasserrohr aus
PP-MD,
mit Steckmuffe, für Abwasserleitungen innerhalb von
Gebäuden, z.B. Fabrikat Geberit Silent-PP oder
gleichwertig
Menge: 40,000 ST

**2.2.5 Schalldämmender Abwasserrohrbogen DN 75, 45 Grad,**
Schalldämmender Abwasserrohrbogen DN 75, 45 Grad,
aus mineralstoffverstärktem Polypropylen PP-MD, mit
Steckmuffe und werkseitig eingelegtem Lippendichtring,
schalloptimiert, für Abwasserleitungen innerhalb von
Gebäuden
nach DIN EN 12056 und DIN 1986-100,
Montagetemperatur -10°C bis +40°C, Wärmeausdehnung 0,08
mm/(m K),
Außendurchmesser 75mm, Schenkellänge 7,6cm, Z-Maß
2,0cm / 2,1cm,
z.B. Fabrikat Geberit Silent-PP oder gleichwertig
Menge: 12,000 ST

**2.2.6 Schalldämmender Abwasserrohrbogen DN 110, 45 Grad,**
Schalldämmender Abwasserrohrbogen DN 110, 45 Grad,
aus mineralstoffverstärktem Polypropylen PP-MD, mit
Steckmuffe und werkseitig eingelegtem Lippendichtring,
schalloptimiert, für Abwasserleitungen innerhalb von
Gebäuden
nach DIN EN 12056 und DIN 1986-100,
Montagetemperatur -10°C bis +40°C, Wärmeausdehnung 0,08
mm/(m K),
Außendurchmesser 110mm, Schenkellänge 9,7cm, Z-Maß
3,0cm / 2,9cm,
z.B. Fabrikat Geberit Silent-PP oder gleichwertig
Menge: 30,000 ST

**2.2.7 Schalldämmender Abzweig DN 50/50, 45 Grad,**
Schalldämmender Abzweig DN 50/50, 45 Grad,
aus mineralstoffverstärktem Polypropylen PP-MD, mit
Steckmuffen und werkseitig eingelegten
Lippendichtringen,
schalloptimiert, für Abwasserleitungen innerhalb von
Gebäuden
nach DIN EN 12056 und DIN 1986-100,
Montagetemperatur -10°C bis +40°C, Wärmeausdehnung 0,08
mm/(m K),
Außendurchmesser 50mm,
z.B. Fabrikat Geberit Silent-PP oder gleichwertig
Menge: 5,000 ST

**2.2.8 Schalldämmender Abzweig DN 75/50, 45 Grad,**
Schalldämmender Abzweig DN 75/50, 45 Grad,
aus mineralstoffverstärktem Polypropylen PP-MD, mit
Steckmuffen und werkseitig eingelegten
Lippendichtringen,
schalloptimiert, für Abwasserleitungen innerhalb von
Gebäuden
nach DIN EN 12056 und DIN 1986-100,
Montagetemperatur -10°C bis +40°C, Wärmeausdehnung 0,08
mm/(m K),
Außendurchmesser 75/50mm, Höhe 13,4cm, Z-Maß 0,1cm /
8,1cm / 7,6cm,
z.B. Fabrikat Geberit Silent-PP oder gleichwertig
Menge: 2,000 ST

**2.2.9 Abzweig Silent PP DN 110 x 50 45 Grad mit Muffen Geberit (oder gleichwertig)**
Abzweig Silent PP DN 110 x 50  45 Grad
mit Muffen  Geberit
Geberit Silent-PP Abzweig 45Gr (oder gleichwertig)
Verwendungszwecke
- Zum Ableiten von Abwasser innerhalb
von Gebäuden
- Für Zentralstaubsaugeranlagen in
Einfamilienhäusern ausschließlich die
Dimensionen DN 40-50 verwenden
- Für Druckleitungen von
Abwasserhebeanlagen nach EN 12050-2 und
EN 12050-3 ausschließlich die
Dimensionen DN 32-50 verwenden
Eigenschaften
- Schalloptimiert
Technische Eigenschaften
- Montagetemperatur (GrC) - min. bis
max.: -10 - +40 GrC
- Werkstoff: PP-MD
- Wärmeausdehnung (mm/(m K)): 0,08
mm/(m K)
- Form: Abzweig
- DN / Nennweite: 100 / 50
- d, d / Außendurchmesser (mm): 110 mm
- d1, d / Außendurchmesser (mm): 50 mm
- arc / Winkel (Gr): 45 Gr
- H / Höhe (cm): 14,8 cm
- Z1 / Z-Maß (cm): 1,5 cm
- Z2 / Z-Maß (cm): 10,6 cm
- Z3 / Z-Maß (cm): 9,5 cm
Menge: 2,000 ST

**2.2.10 Abzweig Silent PP DN 110 x 110 45 Grad mit Muffen Geberit (oder gleichwertig)**
Abzweig Silent PP DN 110 x 110 45 Grad
mit Muffen  Geberit
Geberit Silent-PP Abzweig 45Gr (oder gleichwertig).
Verwendungszwecke
- Zum Ableiten von Abwasser innerhalb
von Gebäuden
- Für Zentralstaubsaugeranlagen in
Einfamilienhäusern ausschließlich die
Dimensionen DN 40-50 verwenden
- Für Druckleitungen von
Abwasserhebeanlagen nach EN 12050-2 und
EN 12050-3 ausschließlich die
Dimensionen DN 32-50 verwenden
Eigenschaften
- Schalloptimiert
Technische Eigenschaften
- Montagetemperatur (GrC) - min. bis
max.: -10 - +40 GrC
- Werkstoff: PP-MD
- Wärmeausdehnung (mm/(m K)): 0,08
mm/(m K)
- Form: Abzweig
- DN / Nennweite: 100
- d, d / Außendurchmesser (mm): 110 mm
- d1, d / Außendurchmesser (mm): 110 mm
- arc / Winkel (Gr): 45 Gr
- H / Höhe (cm): 23,3 cm
- Z1 / Z-Maß (cm): 2,7 cm
- Z2 / Z-Maß (cm): 13,8 cm
- Z3 / Z-Maß (cm): 13,8 cm
Menge: 2,000 ST

**2.2.11 Übergangsstück Silent PP DN 75 x 50 exzentrisch mit Muffe Geberit (oder gleichwertig)**
Übergangsstück Silent PP DN 75 x 50
exzentrisch mit Muffe  Geberit
Geberit Silent-PP Reduktion exzentrisch (oder
gleichwertig).
Verwendungszwecke
- Zum Ableiten von Abwasser innerhalb
von Gebäuden
Eigenschaften
- Schalloptimiert
Technische Eigenschaften
- Montagetemperatur (GrC) - min. bis
max.: -10 - +40 GrC
- Werkstoff: PP-MD
- Wärmeausdehnung (mm/(m K)): 0,08
mm/(m K)
- Form: Reduktion
- DN / Nennweite: 70 / 50
- d, d / Außendurchmesser (mm): 75 mm
- d1, d / Außendurchmesser (mm): 50 mm
- a / Teilmaß (cm): 1,2 cm
- H / Höhe (cm): 13,3 cm
- Z / Z-Maß (cm): 2,6 cm
Menge: 2,000 ST

**2.2.12 Übergangsstück Silent PP DN 110 x 75 exzentrisch mit Muffe Geberit (oder gleichwertig)**
Übergangsstück Silent PP DN 110 x 75
exzentrisch mit Muffe  Geberit
Geberit Silent-PP Reduktion exzentrisch (oder
gleichwertig).
Verwendungszwecke
- Zum Ableiten von Abwasser innerhalb
von Gebäuden
Eigenschaften
- Schalloptimiert
Technische Eigenschaften
- Montagetemperatur (GrC) - min. bis
max.: -10 - +40 GrC
- Werkstoff: PP-MD
- Wärmeausdehnung (mm/(m K)): 0,08
mm/(m K)
- Form: Reduktion
- DN / Nennweite: 100 / 70
- d, d / Außendurchmesser (mm): 110 mm
- d1, d / Außendurchmesser (mm): 75 mm
- a / Teilmaß (cm): 1,7 cm
- H / Höhe (cm): 15,7 cm
- Z / Z-Maß (cm): 3,3 cm
Menge: 1,000 ST

**2.2.13 Übergangsstück Silent PP DN 110 x 50 exzentrisch mit Muffe Geberit (oder gleichwertig)**
Übergangsstück Silent PP DN 110 x 50
exzentrisch mit Muffe  Geberit
Geberit Silent-PP Reduktion exzentrisch (oder
gleichwertig)
Verwendungszwecke
- Zum Ableiten von Abwasser innerhalb
von Gebäuden
Eigenschaften
- Schalloptimiert
Technische Eigenschaften
- Montagetemperatur (GrC) - min. bis
max.: -10 - +40 GrC
- Werkstoff: PP-MD
- Wärmeausdehnung (mm/(m K)): 0,08
mm/(m K)
- Form: Reduktion
- DN / Nennweite: 100 / 50
- d, d / Außendurchmesser (mm): 110 mm
- d1, d / Außendurchmesser (mm): 50 mm
- a / Teilmaß (cm): 2,8 cm
- H / Höhe (cm): 16,4 cm
- Z / Z-Maß (cm): 4,5 cm
Menge: 3,000 ST

**2.2.14 Anschluß DN 50-100 an die bauseits erstellten Grundleitungsanschlüsse**
Menge: 2,000 Stck

**2.2.15 Anschluß DN 100 an die bauseits hergestellte Dachlüftung herstellen**
Menge: 1,000 Stck

**2.2.16 Abwasser -Objektanschlüsse DN 50 passrecht herstellen und abdichten**
Menge: 6,000 Stck

**2.2.17 Abwasser -Objektanschlüsse DN 100 passrecht herstellen und abdichten**
Menge: 2,000 Stck

#### Titel 2.3 Kalt,-Warmwasser,Zirkulations Rohrleitungen und Armaturen

**2.3.1 Metallverbundrohr Mepla 16 x 2.25mm in Stangen je 5m Geberit (oder gleichwertig)**
Metallverbundrohr Mepla 16 x 2.25mm
in Stangen je 5m Geberit (oder gleichwertig)
Verwendungszwecke
Für Haustechnik, Industrie und
Schiffbau
Eigenschaften
Außen schwarz
Diffusionsdicht
Formstabil
Rohrende mit transparentem
Schutzstopfen
Technische Eigenschaften
Werkstoff: PE-RT II / Al / PE-RT II
Oberflächenrauheit 7 Mikrom.
Wärmeausdehnung (mm/(m K)): 0,026
mm/(m K)
Wärmeleitfähigkeit Rohr (W/(m K)):
0,43 W/(m K)
d, D / Außendurchmesser (mm): 16 mm
di, D / Innendurchmesser (mm): 11,5 mm
s / Wanddicke (mm): 2,25 mm
L / Länge (m): 5 m
DN / Nennweite: 12
Menge: 22,000 M

**2.3.2 desgleichen jedoch Mepla 20 x 2.50mm (oder gleichwertig)**
Metallverbundrohr Mepla 20 x 2.50mm
in Stangen je 5m Geberit (oder gleichwertig)
Verwendungszwecke
Für Haustechnik, Industrie und
Schiffbau
Eigenschaften
Außen schwarz
Diffusionsdicht
Formstabil
Rohrende mit transparentem
Schutzstopfen
Technische Eigenschaften
Werkstoff: PE-RT II / Al / PE-RT II
Oberflächenrauheit 7 Mikrom.
Wärmeausdehnung (mm/(m K)): 0,026
mm/(m K)
Wärmeleitfähigkeit Rohr (W/(m K)):
0,43 W/(m K)
d, D / Außendurchmesser (mm): 20 mm
di, D / Innendurchmesser (mm): 15 mm
s / Wanddicke (mm): 2,5 mm
L / Länge (m): 5 m
DN / Nennweite: 15
Menge: 20,000 M

**2.3.3 desgleichen jedoch Mepla 26 x 3.00mm (oder gleichwertig)**
Metallverbundrohr Mepla 26 x 3.00mm
in Stangen je 5m Geberit (oder gleichwertig)
Verwendungszwecke
Für Haustechnik, Industrie und
Schiffbau
Eigenschaften
Außen schwarz
Diffusionsdicht
Formstabil
Rohrende mit transparentem
Schutzstopfen
Technische Eigenschaften
Werkstoff: PE-RT II / Al / PE-RT II
Oberflächenrauheit 7 Mikrom.
Wärmeausdehnung (mm/(m K)): 0,026
mm/(m K)
Wärmeleitfähigkeit Rohr (W/(m K)):
0,43 W/(m K)
d, D / Außendurchmesser (mm): 26 mm
di, D / Innendurchmesser (mm): 20 mm
s / Wanddicke (mm): 3 mm
L / Länge (m): 5 m
DN / Nennweite: 20
Menge: 25,000 M

**2.3.4 desgleichen jedoch Mepla 32 x 3.00mm (oder gleichwertig)**
Metallverbundrohr Mepla 32 x 3.00mm
in Stangen je 5m Geberit (oder gleichwertig)
Verwendungszwecke
Für Haustechnik, Industrie und
Schiffbau
Eigenschaften
Außen schwarz
Diffusionsdicht
Formstabil
Rohrende mit transparentem
Schutzstopfen
Technische Eigenschaften
Werkstoff: PE-RT II / Al / PE-RT II
Oberflächenrauheit 7 Mikrom.
Wärmeausdehnung (mm/(m K)): 0,026
mm/(m K)
Wärmeleitfähigkeit Rohr (W/(m K)):
0,43 W/(m K)
d, D / Außendurchmesser (mm): 32 mm
di, D / Innendurchmesser (mm): 26 mm
s / Wanddicke (mm): 3 mm
L / Länge (m): 5 m
DN / Nennweite: 25
Menge: 5,000 M

**2.3.5 Aufschlag für die vorstehenden Rohrpositionen für Form- und Verbindungsstücke sowie Befestigungsmaterial**
*** Zuschlagsposition

**2.3.6 Anschlusswinkel DN 15 Mapress zweifach vormontiert, schallgedämmt, RG**
Anschlusswinkel  DN 15 Mapress
zweifach vormontiert, schallgedämmt, RG
Geberit Anschlusswinkel 90Gr mit
Außengewinde MF 1/2", vormontiert,
zweifach
Eigenschaften
- Schallgedämmt
- Anschluss MF 1/2" mit blauer
Schutzkappe
Technische Eigenschaften
- Werkstoff: Rotguss (CuSn5Zn5Pb2-C)
- Form: Doppelbügel
- DN / Nennweite: 15
- RMF / kegeliges Außengewinde ("): 1/2
"
- Rp / (Rohr-)Innengewinde zylindrisch
("): 1/2 "
- arc / Winkel (Gr): 90 Gr
- AD / Anschlussdistanz (cm): 15,3 cm
- AD1 / Anschlussdistanz (cm): 7,3 cm
- L / Länge (cm): 59,7 cm
- L1 / Länge (cm): 5,2 cm
- l / Länge Teilmaß (cm): 25,3 cm
- l1 / Länge Teilmaß (cm): 4 cm
- H / Höhe (cm): 3,5 cm
Zusätzlicher Lieferumfang
- 2 Schutzstopfen
- Befestigungsmaterial
Menge: 6,000 ST

**2.3.7 Freistromventil RG Stream v. CONEL DN 25 (1 1/4") PN 16 o.Entl. 2 x AG, DVGW (oder gleichwertig)**
Freistromventil RG Stream v. CONEL DN 25
(1 1/4") PN 16 o.Entl. 2 x AG, DVGW (oder gleichwertig)
Rotguss Freistromventil Conel Stream
DIN-DVGW Zulassung, nach DIN EN 1213,
DVGW W570-1 und DVGW W270, UBA
Metalle, UBA Elastomere und UBA KTW
steigendes totraumfreies Fettkammeroberteil, beidseitiges Außengewinde
nach DIN EN ISO 228-1
Schallschutzklasse I
für DN 15 bis DN 32,
Nenndruck PN 16
ohne Entleerungsventil im PE-Beutel
einzeln verpackt,
max. Betriebstemperatur +90  C
Menge: 1,000 ST

**2.3.8 Freistromventil RG Stream v. CONEL DN 20 (1") PN 16 o.Entl. 2 x AG, DVGW (oder gleichwertig)**
Freistromventil RG Stream v. CONEL DN 20
(1") PN 16 o.Entl. 2 x AG, DVGW (oder gleichwertig)
Rotguss Freistromventil Conel Stream
DIN-DVGW Zulassung, nach DIN EN 1213,
DVGW W570-1 und DVGW W270, UBA
Metalle, UBA Elastomere und UBA KTW
steigendes totraumfreies Fettkammeroberteil, beidseitiges Außengewinde
nach DIN EN ISO 228-1
Schallschutzklasse I
für DN 15 bis DN 32,
Nenndruck PN 16
ohne Entleerungsventil im PE-Beutel
einzeln verpackt,
max. Betriebstemperatur +90  C
Menge: 2,000 ST

**2.3.9 Freistromventil RG Stream v. CONEL DN 15 (3/4") PN 16 o.Entl. 2 x AG, DVGW (oder gleichwertig)**
Freistromventil RG Stream v. CONEL DN 15
(3/4") PN 16 o.Entl. 2 x AG, DVGW (oder gleichwertig)
Rotguss Freistromventil Conel Stream
DIN-DVGW Zulassung, nach DIN EN 1213,
DVGW W570-1 und DVGW W270, UBA
Metalle, UBA Elastomere und UBA KTW
steigendes totraumfreies Fettkammeroberteil, beidseitiges Außengewinde
nach DIN EN ISO 228-1
Schallschutzklasse I
für DN 15 bis DN 32,
Nenndruck PN 16
ohne Entleerungsventil im PE-Beutel
einzeln verpackt,
max. Betriebstemperatur +90  C
Menge: 2,000 ST

**2.3.10 STREAM Sicherheitscenter DN 20, 12 l mit 12 Liter MAG f. 6 / 8 / 10 bar CONEL**
Menge: 1,000 ST

**2.3.11 Manueller Rückspülfilter DN 25 (1"), DVGW, Durchfluss 3,5**
Manueller Rückspülfilter DN 25 (1"), DVGW, Durchfluss
3,5
m³/h
Liefern und Einbauen eines manuellen Rückspülfilters
für Trinkwasser-Installationen zum Schutz
der Anlage vor Partikeleintrag.
Anforderungen:
- DVGW-geprüft nach DVGW W 219
- Anschlussnennweite: DN 25 (1")
- Durchflussleistung: = 3,5 m³/h
- Filterwirksamkeit (DVGW): 90110 µm
- Nenndruck: PN 16
- Betriebsdruck: 210 bar
- Wassertemperatur: 530 °C
- Manuell rückspülbar durch Drehknopf ohne
Unterbrechung des Filtrationsprozesses
- Werkstoffe: bleiarmes Messing (Kopfteil),
transparenter Filterzylinder (Kunststoff)
- Gesamthöhe: max. 360 mm
- Einbaulänge ohne Anschlussverschraubungen: = 110 mm
- Lieferung einschließlich Anschlussverschraubungen,
Filterelement und Dichtungen
- HT-Anschluss für Spülwasserableitung DN 50

z. B. BWT Rückspülfilter Bolero RF 1" LF3,5 m3/h
Bolero RF
1" LF Rückspülfilter oder gleichwertig
Menge: 1,000 ST

#### Titel 2.4 Rohrwärme- und Schwitzwasserdämmung

**2.4.1 Mineralwolle Rohrdämmung 100 % bis DN 25 mit Isogenopak Ummantelung**
Menge: 38,000 mtr.

**2.4.2 Schwitzwasserisolierung 4mm für Rohrleitungen bis DN 20**
Menge: 22,000 mtr.

#### Titel 2.5 Vowandelemente und Zubehör

**2.5.1 Wand-WC-Montageelement Duofix BH 1120mm m.UP-Spülkasten Sigma Bet.v.vorn Geberit oder gleichwertig**
Menge: 2,000 ST

**2.5.2 Waschtisch-Montageelement Duofix 1120mm f.Einlocharmatur Geberit oder gleichwertig**
Menge: 2,000 ST

**2.5.3 Bausatz Duofix f.Vorwandmontage Geberit verzinkt oder gleichwertig**
Bausatz Duofix f.Vorwandmontage Geberit
verzinkt (oder gleichwertig)
Geberit Duofix Set Wandanker für
Einzelmontage
Verwendungszwecke
- Zum Befestigen von Geberit Duofix
Montageelementen vor Trockenbau- und
Massivwänden
- Zum Auflegen und Befestigen der
Beplankung bei teilhohen
Vorwandinstallationen
Eigenschaften
- Von vorne stufenlos tiefenverstellbar,
mit Schnelleinstellung
- Wandanker 360Gr drehbar
Technische Eigenschaften
- Werkstoff: Zinkdruckguss / Stahl /
Kunststoff
- Geeignet für: WCs / Waschtische /
Urinale / Bidets
Zusätzlicher Lieferumfang
- Set a 2 Stück
Menge: 4,000 ST

**2.5.4 Duofix Traverse für Waschmaschine mit UP-Siphon Geberit oder gleichwertig**
Menge: 2,000 ST

#### Titel 2.6 Sanitäre Objekte

*Hinweis*
Handwaschbecken

**2.6.1 Waschtisch Renova Plan 60x48cm m. Hl. m. Ül. weiss Geberit oder gleichwertig**
Geberit Renova Plan Waschtisch
Verwendungszwecke oder gleichwertig
- Zum Einbau in Sanitärräumen
Eigenschaften
- Unterbaufähig
- Reduzierte Randhöhe
- Gerade Wandanbindung erlaubt mehr
Ablagefläche auf der Hahnlochbank
- Modernes eckiges Design setzt klare
Akzente
Farbe / Oberfläche
- Farbe: weiß
Technische Eigenschaften
- Werkstoff: Sanitärkeramik
- mittig
- sichtbar
- B / Breite (cm): 60 cm
- B1 / Breite (cm): 30 cm
- B3 / Breite (cm): 58,5 cm
- Breite Unterschrank (cm): 53,6 cm
- H / Höhe (cm): 18,5 cm
- H1 / Höhe (cm): 14,5 cm
- T / Tiefe (cm): 48 cm
- T1 / Tiefe (cm): 21 cm
- T2 / Tiefe (cm): 14,5 cm
- T3 / Tiefe (cm): 35,5 cm
- T4 / Tiefe (cm): 11,5 cm
- Befestigungspunkte: 2
Menge: 2,000 ST

**2.6.2 Eckventil TRINNITY 1/2" oder gleichwertig, m. Schubrosette und Längenausgleich verchromt**
Eckventil TRINNITY 1/2"  oder gleichwertig m.
Schubrosette
und Längenausgleich verchromt
Eckventil, nicht selbstdichtend
mit Standard-Griff
Verlängerung
Schubrosette
Quetschverschraubung mit Längenausgleich

Anschluss: 1/2" x 10 mm
Farbe: chrom
Menge: 4,000 ST

**2.6.3 Waschtisch-Röhrensiphon 1 1/4"G mit Verstellrohr 120mm TRINNITY oder gleichwertig**
Waschtisch-Röhrensiphon 1 1/4"G
mit Verstellrohr 120mm TRINNITY(oder gleichwertig)
TRINNITY Röhrengeruchverschluss (oder gleichwertig)
mit Abgangsrohr und Schubrosette
Verstellrohr 120 mm
Anschluss: 1 1/4
Farbe: chrom
Menge: 2,000 ST

**2.6.4 Einhand-Waschtischbatterie Essence 1/2" S-Size m.Ablaufgarnitur verchromt Grohe oder gleichwertig**
Einhand-Waschtischbatterie Essence 1/2"
S-Size m.Ablaufgarnitur verchromt Grohe
GROHE Essence
Einhand-Waschtischbatterie, 1/2
S-Size
Einlochmontage
GROHE SilkMove 28 mm Keramikkartusche
mit Temperaturbegrenzer
GROHE Long-Life Oberfläche
GROHE Water Saving weniger Wasser,
perfekter Wasserfluss
Maximaler Durchfluss (bei 3 bar):
5 l/min
GROHE AquaGuide verstellbarer Mousseur
GROHE FastFixation Plus
Schnellbefestigungssystem
Zugstangen-Ablaufgarnitur 1 1/4
flexible Anschlussschläuche
chrom
Oder gleichwertige Produkte.
Menge: 2,000 ST

*Hinweis*
WC-Anlage

**2.6.5 Wand-Tiefspül-WC Renova Plan weiss Geberit oder gleichwertig**
Wand-Tiefspül-WC Renova Plan
weiss Geberit (oder gleichwertig)
Geberit Renova Plan Wand-WC Tiefspüler
Verwendungszwecke
- Für Druckspüler
- Für UP-Spülkästen
Eigenschaften
- Tiefspül-WC
- Wandhängend
- Typ 1, Vollmenge 6 / 5 l, nach EN 997
- Spült mit 4,5 l
- 10 Jahre Nachkaufgarantie
Farbe / Oberfläche
- Farbe: weiß
Technische Eigenschaften
- Werkstoff: Sanitärkeramik
- Befestigungsabstand (cm): 18 cm
- Form: eckig
- Spültechnik: Konventionell
- TurboFlush-Spültechnik: Nein
- Höhenverstellbar: Nein
- Befestigung WC-Sitz: von oben oder von
unten
- Befestigungsabstand WC-Sitz (cm): 15,5
cm
- B / Breite (cm): 36 cm
- H / Höhe (cm): 34 cm
- T / Tiefe (cm): 54 cm
Zusätzlich zu bestellen
- WC-Sitz
Menge: 2,000 ST

**2.6.6 WC-Sitz mit Deckel für Wand-WC aus Pos. 2.6.5,**
WC-Sitz mit Deckel für Wand-WC aus Pos. 2.6.5,
Edelstahlscharniere, weiß
Liefern und Montieren von WC-Sitzen passend zum
WC-Körper aus Pos. 2.6.5.
Anforderungen:
- Werkstoff: Duroplast oder Kunststoff, weiß
- Scharniere: Edelstahl, rostfrei
- Befestigung: von oben oder von unten, einstellbar
- Befestigungsabstand: 150 mm (Standardmaß)
- Mit Absenkautomatik (Soft-Close) empfohlen,
mindestens jedoch ohne Schlaggeräusch
- Systemzugehörig zu WC-Körper aus Pos. 2.6.5
(Passgenauigkeit sicherstellen)
Menge: 2,000 ST

**2.6.7 Montageset für Wand-WC, mit Schallentkoppelung,**
Montageset für Wand-WC, mit Schallentkoppelung,
Schallschutzklasse I
Liefern und Einbauen von Montagesets für
Wand-WC-Befestigung mit Schallschutz.
Anforderungen:
- Schallschutzklasse I nach **DIN 4109**
- Geeignet für Wand-WC und Bidet
- Einschließlich Dichtungen, Schrauben und
Schalldämmzwischenlagen
- Systemzugehörig zu Montageelement aus Pos. 2.5.1
Menge: 2,000 Stck

**2.6.8 Geberit BTP Sigma01 round, 2-Mengen-Sp. weiß-alpin (oder gleichwertig)**
Geberit BTP Sigma01 round, 2-Mengen-Sp.
weiß-alpin (oder gleichwertig)
Verwendungszwecke
Zur Spülauslösung bei Geberit Sigma
UP-Spülkästen
Eigenschaften
Betätigung von vorne
Drückerstangen schallgedämmt,
werkzeuglose Schnelleinstellung
Technische Eigenschaften
Farbe: weiß-alpin
Betätigungskraft (N): < 20 N
B / Breite (cm): 24,6 cm
H / Höhe (cm): 16,4 cm
Werkstoffbezeichnung: Kunststoff
T / Tiefe (cm): 1,3 cm
Zusätzlicher Lieferumfang
Befestigungsrahmen
2 Distanzbolzen
2 Drückerstangen
Menge: 2,000 ST

*Hinweis*
Duschanlage

**2.6.9 Einhand-AP-Brausebatterie Essence o.Garnitur verchromt Grohe (oder gleichwertig)**
Einhand-AP-Brausebatterie Essence
o.Garnitur verchromt Grohe
GROHE Essence (oder gleichwertig)
Einhand-Brausebatterie, 1/2
Wandmontage
GROHE SilkMove 35 mm Keramikkartusche
mit Temperaturbegrenzer  (oder gleichwertig)
GROHE Long-Life(oder gleichwertig) Shine Oberfläche
Brauseabgang unten 1/2
integrierter Rückflussverhinderer
S-Anschlüsse
Eigensicher gegen Rückfließen
chrom
Menge: 1,000 ST

**2.6.10 CeraLine Dallmer Nano W 800mm, BH 68mm f.Duschrinne,m.1 Ablaufgehaeuse (oder gleichwertig)**
CeraLine Dallmer Nano W  800mm,  BH 68mm
f.Duschrinne,m.1 Ablaufgehaeuse (oder gleichwertig),
Wand
Duschrinne CeraLine Nano W 800 für
die Montage an der Wand mit einem
Ablaufgehäuse, Ablaufstutzen DN 50
horizontal Ausführung: -
schallentkoppelnde Montagefüße zur
Höheneinstellung - besandeter
Flansch zum sicheren Anschluss an
Verbundabdichtungen gemäß DIN 18534
- Geruchs- und
Reinigungsverschluss,
Sperrwasserhöhe 24 mm -
höhenverstellbare Justierschrauben
- Bauschutz - Fliesenanschlag -
Rahmenklemmstück Material:
Rinnenkörper Edelstahl 1.4301,
Ablaufkörper Polypropylen,
hochschlagfest
DALLMER Duschrinne CeraLine Nano W
800 Linienentwässerung aus
Edelstahl 1.4301 für die Montage an
der Wand. Mit höhenverstellbaren
Justierschrauben für Abdeckungen
800 x 40 mm. Rinnenkörper mit
Selbstreinigungseffekt durch
innenliegendes Gefälle, Einbaumaße
900 mm x 124 mm. Mit 50 mm breitem,
besandetem Flansch zum sicheren
Anschluss an Verbund- und
Bahnenabdichtungen gemäß DIN 18534,
schallentkoppelnden Montagefüßen
zur Höheneinstellung,
schallentkoppelnden
Wandbefestigungen, Schalldämmband,
Butyldichtband, Bauschutz,
Fliesenanschlag zur gleichmäßigen
Fliesenverlegung, vormontiertem
Ablaufgehäuse aus PP, Ablaufstutzen
DN 50 horizontal, Geruch- und
Reinigungsverschluß. Ablaufleistung
gemessen nach DIN 1253: 0,46
l/s
Menge: 1,000 ST

**2.6.11 CeraLine Dallmer Standard-Abd. 800 mm für Duschrinne (oder gleichwertig)**
CeraLine Dallmer Standard-Abd.  800 mm
für Duschrinne
Abdeckung CeraLine Standard,
Abdeckung zu Duschrinnen CeraLine,
geeignet für Bodenbeläge 2-16 mm
-inkl. Kleber-, Breite 40 mm
Material: Edelstahl 1.4301,
Belastungsklasse K 3 -300
kg-
DALLMER Abdeckung CeraLine Standard
Abdeckung zur Duschrinne CeraLine,
Material Edelstahl 1.4301,
höhenverstellbar 2-14 mm,
Belastungsklasse K 3 -300 kg-,
Länge 800 mm, Breite 40
mm (oder gleichwertige Produkte)
Menge: 1,000 ST

*Hinweis*
Badewannenanlage

**2.6.12 Mittelablaufwanne Stahl clivia V2 170x75cm Ab-/Überl. mittig weiss VIGOUR (oder gleichwertig)**
Mittelablaufwanne Stahl clivia V2
170x75cm Ab-/Überl. mittig weiss VIGOUR  (oder
gleichwertig)
Mittelablaufwanne Stahl CLIVIA
170x75cm Ab-/Überlauf mittig weiss
VIGOUR  (oder gleichwertig)

Produktbeschreibung:
Rechteck-Badewanne mit mittig
positioniertem Ab-/Überlauf und
großvolumigem Innenraum.
Außenmaß LxB (mm): 1700x750
Tiefe (mm): 400
Basisfarbe: alpinweiß
Material: Stahl-Emaille

Produktspezifikation:
Produkt: Stahl-Emaille Badewanne
Badewannenform: Rechteck
Garantie: 30 Jahre (gem.
Garantiepass)
MADE IN GERMANY
Ablaufloch d (mm): 52
Überlaufloch d (mm): 52
Ab- und Überlaufposition: Mittig
Erdungslasche für Potenzialausgleich.
Gewicht (kg): 42,2
Stahl-Emaille

Produkte stehen für
Nachhaltigkeit und sind zu 100%
kreislauffähig.
Gem. EU-Bauproduktenverordnung
(BauPVO): CE 15 KBW001 PH/gekennzeichnet
nach DIN EN 14516 - CL1+CL2
Zertifizierte Oberfläche: Kratz- und
schlagfest, chemikalienresistent,
hitzebeständig, UV beständig,
formstabil, pflegeleicht und hygienisch.
Menge: 1,000 ST

**2.6.13 Wannenträger derby/clivia für Stahl 170x75cm Mittelablauf TH:57cm VIGOUR (oder gleichwertig)**
Menge: 1,000 ST

**2.6.14 Ab-/Überlaufgarnitur TRINNITY (oder gleichwertig) 725mm Länge,m.GV,Badewanne Mittelanschl.**
Ab-/Überlaufgarnitur TRINNITY  (oder gleichwertig)
725mm Länge,m.GV,Badewanne Mittelanschl.
TRINNITY Ab- und Überlaufgarnitur
für Badewanne Mittelanschluss
aus Kunststoff, mit Bowdenzug,
Doppelgelenk-Siphon
mit Montageset
ohne Farbset
Bauhöhe: 110 mm
Durchmesser Ablaufbogen: 40/50 mm
Bowdenzug: 725 mm
Menge: 1,000 ST

**2.6.15 Farbset zu Wannengarnitur m.Drehgriff verchromt TRINNITY (oder gleichwertig)**
Farbset zu Wannengarnitur m.Drehgriff
verchromt TRINNITY (oder gleichwertig)
Ausstattungsset
bestehend aus:
Drehrosette
Vetilkegel

Farbe: chrom
Menge: 1,000 ST

**2.6.16 TRINNITY Wannenabdichtband-Set 3,4 m Nass-/Trockenanbindung entspr. DIN 18534 (oder gleichwertig)**
TRINNITY Wannenabdichtband-Set 3,4 m
Nass-/Trockenanbindung entspr. DIN 18534  (oder
gleichwertig)
Butylfreie und normgerechte Abdichtung
v. Bade- und Duschwannen nach DIN 18534.
Geeignet für die Anbindung an Wannen
aus Acryl, Kunststoff, Emaille, Keramik,
Edelstahl, Mineralguss oder Glas.
Das TRINNITY Wannenabdichtband wurde
im System geprüft und erfüllt die
Anforderung der DIN 18534:
PRÜFZEUGNIS NUMMER: P-AB/17920/43-2015
GEGENSTAND:
Bahnenförmige Abdichtung im Verbund mit
Fliesen und Plattenbelägen (AIV- B) zur
Verwendung als Bauwerksabdichtung gemäß
VV TB NRW lfd. Nr. C 3.27
für den Bereich A und C, d.h. für Wand-
u. Bodenflächen im privaten und öffentl.
Bereich für Wassereinwirkungsklassen
W1-I, W2-I und W3-I, nach DIN 18534-1,
auch mit chemischer Beanspruchung.
Ausgenommen sind Anlagen mit
wassergefährdenden Stoffen im Sinne
von § 62 WHG.
Merkmale:
- Butylfreie Abdichtung zum Wannenrand
- Beliebig verlängerbar.
Restlängen können weiterverwendet werden
- Geeignet für die Abdichtung mit einer
flüssig zu verarbeitenden Verbundabdicht
ung
nach DIN 18534-3 oder alternativ mit
bahnförmiger Abdichtung nach DIN 18534-5
- Flexibles Wannenabdichtband für einen
einfachen, schnellen und spannungsfreien
Einbau, auch in den Eckbereichen der
Wanne zur Wand, ohne Quetschfalte.
- Reparatur-Pflaster zur Behebung
einer Beschädigung am Dichtband.
- Selbstklebende Rückseite zur festen
Anbindung an die Montagewand.
- Für den schallgedämmten Einbau
nach DIN 4109 / VDI 4100
empfehlen wir das optional erhältliche
TRINNITY Wannenschallschutzband.
- Für den bodenebenen Einbau und
Ablageflächen empfehlen wir die optional
erhältlichen TRINNITY Wannendichtecken
Lieferumfang:
- 3,4 m Rolle Wannenabdichtband
H = 80 mm, einseitig selbstklebend
- 3,4 m Rolle Vliesstreifen,
H = 60 mm, für die weiterführende
Flüssigabdichtung, eins. selbstklebend
- Reparatur-Pflaster, 50 x 50 mm,
einseitig selbstklebend
- Andrück-Spachtel
- Reinigungstücher
- Montageanweisung
Menge: 1,000 Set

**2.6.17 Einhand-AP-Badebatterie Essence o.Garnitur verchromt Grohe (oder gleichwertig)**
Einhand-AP-Badebatterie Essence
o.Garnitur verchromt Grohe
GROHE Essence
Einhand-Wannenbatterie, 1/2
Wandmontage
GROHE SilkMove 35 mm Keramikkartusche
mit Temperaturbegrenzer
GROHE Long-Life Shine Oberfläche
automatische Umstellung: Wanne/Brause
Auslauf mit Mousseur
Brauseabgang unten 1/2
integrierter Rückflussverhinderer
S-Anschlüsse
Eigensicher gegen Rückfließen
chrom
 (oder gleichwertigre Produkte)
Menge: 1,000 ST

*Hinweis*
Spüle- Waschmaschinenanlage

**2.6.18 Eckventil TRINNITY 1/2" m. Schubrosette und Längenausgleich verchromt (oder gleichwertig)**
Eckventil TRINNITY  (oder gleichwertig) 1/2" m.
Schubrosette
und Längenausgleich verchromt
Eckventil, nicht selbstdichtend
mit Standard-Griff
Verlängerung
Schubrosette
Quetschverschraubung mit Längenausgleich

Anschluss: 1/2" x 10 mm
Farbe: chrom

Fabrikat:
Menge: 2,000 ST

**2.6.19 Kombi-Eckventil TRINNITY (oder gleichwertig) 1/2" verchromt m.RV u.Rohrbelüfter u.Rosette**
Kombi-Eckventil, nicht selbstdichtend
mit Belüfter
Rückflussverhinderer
Dreikanthaubengriff
Rosette
Schlauchverschraubung
Prüfzeichen: PA 751 IIA
Anschluss: 1/2" x 10 mm x 3/4"
Farbe: poliert verchromt
Menge: 2,000 Stck

**2.6.20 Auslaufventil m.Kronengriff 1/2"DIN-DVGW kurze Bauform m.Bel.u.RV verchromt**
Auslaufventil m.Kronengriff 1/2"DIN-DVGW
kurze Bauform m.Bel.u.RV verchromt
0017651550001
Schlösser Geräteschrägsitzventil
Werkstoff nach TrinkwV und UBA
Nickelwerte nach TrinkwV und UBA
poliert verchromt
Gehäuse Messing
Innenteile Messing
Dichtung EPDM
Dreikanthaubengriff
Sanitäroberteil
DN 15
Anschlussart Aussengewinde
d = G 1/2
t = 11mm
d2 = G 3/4
für Schlauch 1/2"
L = 82mm
L1 = 49mm
H = 126mm
H1 = 68mm
Betriebsdruck max. 10 bar (PN 10)
Betriebstemperatur max. 90 Grad
Zertifizierung DVGW
Geräuschprüfzeichen P-IX 7267/I
G-Gewinde ISO 228 Teil 1
Menge: 1,000 ST

**2.6.21 Siphon für Spüle 1 1/2"x50mm waagerecht mit Abwasserschlauchanschluss**
Menge: 1,000 ST

#### Titel 2.7 Sonstige Leistungen

**2.7.1 Kernbohrungen bis 150mm durch eine Betondecke bis 30cm Bohrtiefe**
Menge: 2,000 Stck

**2.7.2 desgleichen jedoch bis 80mm**
Menge: 6,000 Stck

**2.7.3 desgleichen jedoch bis 80mm durch Kellerinnenwände bis 240mm**
Menge: 6,000 Stck

**2.7.4 Rohrleitungskennzeichnung**
Rohrleitungskennzeichnung
durch dauerhafte Klebefolien mit Richtungspfeil und
Medienbezeichnung, farbig
Menge: 6,000 St

**2.7.5 Profilstahlkonstruktionen und Befestigungsmaterialien**
Als verzinkte Tragkonstruktion aus Profilstahl oder
Abhängern,
zur Auflage bzw. Aufhängung von Rohrleitungen und
Einbaugegenständen
(für alle Positionen dieser Leistungsbeschreibung),
einschl. Gewindestangen und Befestigungsschrauben mit
zugelassenen Dübeln,
mit schalldämmender Zwischenlage aus Profilgummiband
zur
schalltechnischen Entkoppelung der Anlagenteile vom
Baukörper (mit Schallschutznachweis),
einschl. der erforderlichen Bohrungen in Wänden und
Decken
aus Stahlbeton oder Fertigteilen.

Die Abrechnung erfolgt nur über Einzelnachweis.
Menge: 10,000 kg

**2.7.6 Füllen und Druckprobe der Anlage einschl.erstellen eines Druckprotokolls**
Menge: 1,000 Stck

**2.7.7 Baustelleneinrichtung**
Baustelleneinrichtung
Vorhalten der Baustelleneinrichtung für sämtliche in
der
Leistungsbeschreibung aufgeführten Leistungen
Menge: 1,000 Psch

**2.7.8 Übergabedokumentation**
?????????bestehend aus:
- Beschreibung des Vorhabens, technische Eckdaten,
- Bedienungsanweisung (Inbetriebnahme, Betrieb,
Außerbetriebnahme) für alle Anlagenteile sowie der
Gesamtanlage,
- Herstellerlisten für alle eingebauten Einbauteile,
- vom Nutzer unterschriebene Einweisungsprotokolle,
- Prüfprotokolle,
- Netzleitungsplan, eingemessen,
- Aufstellung der Gewährleistungsfristen,
- Aufstellung der erforderlich  periodisch
wiederkehrenden
Revisions- und Kontrollfristen,
- zutreffende Arbeitsschutzbestimmungen,
- Entsorgungsnachweise,
- Einstufung der Druckgefäße gemäß Anhang II der
Druckgeräterichtlinie 97/23/EG.

Die gesamte vorbeschriebene Dokumentation ist zu
digitalisieren und auf einem Datenträger nach Wahl des
AN
abzugeben.
Menge: 1,000 Satz

**2.7.9 Meister/Obermonteur**
*** Bedarfsposition ohne GB
Menge: 8,000 h

**2.7.10 Facharbeiter**
*** Bedarfsposition ohne GB
Menge: 8,000 h

**2.7.11 Fachhelfer**
*** Bedarfsposition ohne GB
Menge: 8,000 h

USt %: 19,00
